# Trockenbau
Angebotsaufforderung (GAEB 90, DA83)
Währung: EUR

## Trockenbau
Datum: 21.06.24

*Hinweis*
Covivio Immobilien GmbH

Straße:  Essener Str. 66
PLZ/ Ort:  46047 Oberhausen
Bundesland:  Nordrhein-Westfalen
Land:  Deutschland

Das Bauvorhaben ist in 8 Abschnitte aufgeteilt. Die
Abschnitte setzen sich aus vier Etagen, EG bis 3.OG,
mit jeweils zwei Bauteilen, dem rechten und linken
Gebäudeteil, des Bauteils A zusammen.

Die Mengen- und Massenzuordnung der einzelnen
Abschnitte können aus den Mengenansätzen entnommen
werden.

Ausführungszeitraum:

Beginn:  01.11.2024
Ende:  23.12.2026

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Trockenbauarbeiten

1.  Allgemein

1.1
Maßgebend für die Lieferung und Ausführung der
Leistungen sind die ATV in der
VOB-Teil C und weitere DIN-Vorschriften.
Alle Leistungen sind nach dem zum Zeitpunkt der
Ausführung geltenden Normen, Verordnungen, Richtlinien
etc. auszuführen.

Folgende Vorschriften sind besonders zu beachten:

DIN  1102  Holzwolle-Leichtbauplatten nach DIN 1101
DIN  1104  Mehrschichtleichtbauplatten aus
Schaumkunststoffen u. Holzwolle
DIN 18350  Putz- u. Stuckarbeiten
DIN 18180  Verarbeitung von Gipsplatten
  Das Merkblatt Nr. 2 Oberflächengüte/Qualitätsstufen.
  Herausgeber: Industriegruppe Gipsplatten
Bundesverband der Gips- u.  Gipsbauplatten-Industrie
e.V.
  Wobei für alle Gipskartonoberflächen die
Qualitätsstufe 2 (Q2) als  vereinbart gilt.
DIN 18183  Trennwände u.Vorsatzschalen aus Gipsplatten
(Metallunterkonstruktionen)
DIN 18202  Maßtoleranzen im Hochbau, wobei für die
Putzoberfgläche die Genauigkeitsgruppe (Ziffer
2 Teil 2) als vereinbart gilt.
DIN 18334  Zimmerer- u. Holzbauarbeiten
DIN 18340  Trockenbauarbeiten
DIN  4102  Brandverhalten von Baustoffen u. Bauteilen
DIN  4108  Wärmeschutz im Hochbau
DIN  4109  Schallschutz im Hochbau
GEG  Gebäude-Energie-Gesetz

Unfallverhütungsvorschriften/ Regeln der BG Bau
(Berufsgenossenschaft der Bauwirtschaft)
BGV  BG-Vorschriften
BGR  BG-Regeln
BGI  BG-Informationen
BGG  BG-Grundsätze
BetrSichV  Betriebssicherheitsverordnung mit den
dazugehörigen Technischen  Regeln "TRBS"
a.a.R.d.T.  Die Allgemein anerkannten Regeln der
Technik

Die Baustellenordnung der Covivio Wohnen GmbH
( siehe unter: www.covivio.de/Handwerkermarktplatz)

Grundsätzlich sind nur Produkte zu verarbeiten die
entsprechend der europäischen Richtlinien eine
CE-Kennzeichnung unterliegen und besitzen. Bezüglich
der Wärme- leitfähigkeit sind zusätzlich zur
CE-Kennzeichnung nur Bauprodukte zugelassen, die zudem
einer Fremdüberwachung einer von Ländern zugelassenen
Stelle unterliegen und entsprechend überwacht sind.

1.3
Material- u. Unterkunftsräume werden bauseits nicht zur
Verfügung gestellt.

1.4
Bauaufzüge und Gerüste werden bauseits nicht erstellt.

1.5
Stromanschlüsse sind an der Baustelle vorhanden. Die
Verbrauchskosten sind mit dem Auftraggeber zu
verrechnen.
Für die anteilgen Stromkosten werden pauschaL 0,3% von
der Schluss- rechnungssumme in Abzug gebracht.

1.6
Einen Wasseranschluß hat der Auftragnehmer selber
einzurichten, sofern erforderlich. Soweit ein
Wasseranschluss an der Baustelle vorhanden ist, sind
die Verbrauchs- kosten mit dem Auftraggeber zu
verrechnen.
Für die anteilgen Wasserkosten werden pauschaL 0,3% von
der Schluss- rechnungssumme in Abzug gebracht.

1.7
Das Fugenspachteln, sowie das Nach- bzw. Beiarbeiten
der Gipskartonoberflächen im Bereich evtl. nachträglich
eingebauter Bauteile wie z.B. Fenster, Fensterbänke,
Treppenanlagen u. -Belägen etc, ist in den EP's
einzukalkulieren u. wird nicht gesondert vergütet. Dies
gilt ebenfalls für durchzuführende Schutzmaßnahmen an
diesen Bauteilen, sowie für das Schließen kleiner
gebohrter Öffnungen.
Alle Gipskartonoberflächen sind in der Qualitätsstufe 2
(Q2) herzustellen.

1.8
Die Baustelle ist täglich sauber zu halten und
sämtliche Schutt und Materialreste sind ohne besondere
Aufforderung vom AN zu entsorgen. Der Auftraggeber
behält sich vor Bauschuttcontainer aufzustellen und die
hierfür anfallenden Kosten anteilig auf die
ausführenden Firmen umzulegen und von der
Schlussrechnung in Abzug zu bringen.

### Abschnitt 1 Trockenbauarbeiten

**1.10 Schutz der Bodenfläche - Abdeckvlies**
Schutzabdeckung der Bodenflächen mit Maler-Abdeckvlies
und Klebeband herstellen, vorhalten, beseitigen und
entsorgen.
Menge: 50,000 m²

**1.20 Vorhandene Öffnungen mit GK-Platten schließen**
Vorhandene Öffnung mit GKB 12,5 mm
auf mitzuliefernden und einzubauenden
Kanthölzern/Dachlatten, schließen, d.h., die
Unterkonstruktion als Rahmen mit Querstreben in der
Öffnung so anbringen. daß ein Durchbiegen der Platten
ausgeschlossen ist. Hohlraum mit Mineralwolle o.ä. zur
Schall- und Wärmedämmung füllen.
Gipsfaserplatten mit verzinkten Nägeln beiderseitig
annageln, Köpfe leicht versenken und mit Fugenfüller
flächeneben verspachteln. Vorhandenen Wandputz zur
Erreichnung eines sauberen Anschlusses, wo erforderlich
abschlagen und Anschlußfläche unter Verwendung eines
Kunststoffgewebes, z.B. Gitex o.ä. übergangslos
beiputzen bzw. beiarbeiten.
Die Oberfläche ist malerfertig herzustellen.
Menge: 75,000 m²

**1.30 Vorsatz-/Schachtwand (W626) bis d=150 mm**
Metallständerwand als freistehende Vorsatzschale bzw.
Schachtwand (W 626) in Verbindung mit  vorhandener Wand
liefern und aufstellen.
Unterkonstruktion aus verzinkten C- u. U-Ständer-
profilen im Abstand von max. 62,5 cm. Einseitige
Beplankung mit je 2x12,5 mm GKB-Platten. Ausführung in
zwei Arbeitsgängen. Nach Verlegung sämtlicher
Installationsleitungen ist der Zwischenraum mit
Mineralfaserdämmplatten auszufüllen und zu beplanken.
Die Oberfläche ist malerfertig (Q2)  herzustellen.
Kantenausbildung mit Kantenschutzprofilen.
Alle Wand-, Boden- und Deckenanschlüsse sind
einzukalkulieren.

Einbaubereich:  1 (nach DIN 4103)
Wandabstand:  bis 150 mm
CW-Profil:  75(50) x50 mm nach  Erfordernis
UW-Profil:  75(50) x40 mm nach  Erfordernis
Mineralfaserplatte:  Baustoffklasse A
  40 mm dick
Menge: 465,000 m²

**1.40 Trockenputz (W611)**
Trockenputz (PS W611) aus Gipskartonplatten
GKB, GK-Plattendicke 12,5 mm, an Wänden mit
Klebemörtelbatzen bzw. im Dünnbettverfahren ansetzen
und die Fugen verspachteln.
Die Oberfläche ist malerfertig herzustellen.
Menge: 435,000 m²

**1.50 GK Abkastungen Wand**
GK Abkastungen Wand ca. 0,37 x 0,30 m  inkl.
UK und Randbefestigung.

Unterkonstruktion aus verzinkten C- u. U-Ständer-
profilen im Abstand von max. 62,5 cm. Einseitige
Beplankung mit je 2x12,5 mm GKB-Platten. Ausführung in
zwei Arbeitsgängen. Nach Verlegung sämtlicher
Installationsleitungen ist der Zwischenraum mit
Mineralfaserdämmplatten auszufüllen und zu beplanken.
Die Oberfläche ist malerfertig (Q2)  herzustellen.
Kantenausbildung mit Kantenschutzprofilen.
Alle Wand-, Boden- und Deckenanschlüsse sind
einzukalkulieren.

Einbaubereich:  1 (nach DIN 4103)
Wandabstand:  bis 150 mm
CW-Profil:  75(50) x50 mm nach  Erfordernis
UW-Profil:  75(50) x40 mm nach  Erfordernis
Mineralfaserplatte:  Baustoffklasse A
  40 mm dick
Menge: 426,000 lfm

**1.60 Nichttragende Montagewand**
Nichttragende innere Trennwand als Einfachständer 125
mm
zweilagig beplankt 52 dB inkl.Steinwolle als
Raumtrennung.
Menge: 230,000 m²

**1.70 U-Profil Verstärkt als Unterzug für Montage der Glaswände**
U-Profil Verstärkt  als Unterzug für Montage der
Glaswände.
Zur Befestigung der Glasprofile an den verstärkten
U-Profilen.
Verkleidet mit GK, Kantenschuzuprofil und Spachtelung
geschliffen. Höhe ca. 2,60 von OKFFB.
Oberfläche malerfertig.
Menge: 156,000 m

**1.80 GK Abkastung senkrecht als Rohrschacht**
*** Bedarfsposition ohne GB
GK Abkastung senkrecht als Rohrschacht
Maße ca l x b 0,40 x 0,40m  inkl. UK und Verkleidung
mit GK sowie das Ausstopfen mit Mineralwolle.
Kantenprofile gespachtelt.
malerfertige Leistung
Höhe ca. 2,80m.
Menge: 1,000 lfm

**1.90 OWA MF- Deckenpl. KT3 Cosmos/N 625x625x15 mm**
Bezeichnung: Sichtbares System, herausnehmbar
Hersteller: OWA
Deckenraster: 625 x 625 mm

Dessin: Cosmos mit Nadelung
Farbe: weiß, endbehandelt
Baustoffklasse: A2-s1,d0 nach DIN EN 13501-1
Kante: 3, ringsum scharfkantig
Plattenstärke: 15 mm

Konstruktionskurzbeschreibung entsprechend dem
OWA-Systemblatt S 3, OWA-Verlegeanleitung 9801 und DIN
EN 13964.

Stahlblechprofile, verzinkt, Sichtseite matt weiß.
Sichtflächen höhengleich, kein Auflegen der Profile.

Im Achsabstand von 1250 oder 1200 mm sind mit
Spannabhänger abzuhängen, auszurichten und zu
nivellieren. In Querrichtung zu den Tragprofilen sind
die Verbindungsprofile und parallel zu den Tragprofilen
sind die kurzen Verbindungsprofile einzuhängen und
auszurichten.

Im Randbereich angeordnete Verbindungsprofile mit
Verbindungswinkeln gegen Verschieben sichern..

In die beschriebene Konstruktion ist o. g.
Plattenmaterial einzulegen. Passplatten sind vor Ort
herzustellen.
Menge: 760,000 m²

### Abschnitt 2 Stundenlohnarbeiten

*Hinweis*
Der Auftragnehmer ist ohne vorherige Anmeldung u. ohne
vorheriger schriftliche Zustimmung durch den
Auftraggeber (AG) nicht berechtigt Tagelohnarbeiten
auszuführen.
Geleistete Tagelohnarbeiten, die vor Ausführung nicht
schriftlich durch den AG beauftragt/ genehmigt wurden,
werden nicht vergütet.

**2.10 Stundenlohn Facharbeiter**
*** Bedarfsposition ohne GB
Für evtl. erforderliche Arbeiten, die nicht im
Leistungsverzeichnis erfaßt sind und gegen
Nachweis zur Ausführung kommen, werden
verrechnet für Facharbeiter
Menge: 1,000 Std

**2.20 Stundenlohn Helfer**
*** Bedarfsposition ohne GB
Für evtl. erforderliche Arbeiten, die nicht im
Leistungsverzeichnis erfaßt sind und gegen
Nachweis zur Ausführung kommen, werden
verrechnet für Helfer
Menge: 1,000 Std

USt %: 19,00
